# Freibad Schechingen
Angebotsaufforderung (GAEB 90, DA83)
Währung: EUR

## Zusätzlicher Text
Objektbeschreibung / Angaben zur Baustelle

Bauherr:  Gemeinde Schechingen
Bauvorhaben:  icotek Freibad Schechingen Sanierung Becken und Technik

Maßnahmen:

Innerhalb des bestehend Freibadgeländes werden folgende Maßnahmen durchg
eführt:

· Sanierung des 50m Kombibeckens
· Erweiterungsbau des Technikgebäudes zur Aufnahme der, Pumpen, Filter,
Elektro- Chemie- und Chlorraum
· Erneuerung der Verrohrung des 50m-Kombibeckens
· Neugestaltung Beckenumgang
· Erneuerung der Dachhaut des Eingangsgebäudes

Folgende Gewerke sind an der Baumaßnahme beteiligt:
Baugewerke:

B 01  Abbruch- und Rohbauarbeiten
B 02 Betonsanierungsarbeiten
B 03  Rinnenformsteine und Folienauskleidung
B 04 Garten- und Landschaftsbauarbeiten
B 05 Schlosserarbeiten
B 06 Dachdeckerarbeiten
B 07 Malerarbeiten
B 08 Sprunganlage und Ausstattung
B 09 Dachabdichtungsarbeiten

Technikgewerke:
T 01  Badewassertechnik
T 02 Elektro
T 03 Potentialausgleich
T 04 Sanitärarbeiten

Baugrundstück:
Das Baugrundstück liegt inmitten der Gemeinde Schechingen

Luftbild: LUBW Landesanstalt für Umwelt Baden-Württemberg

Zufahrtsmöglichkeiten, Baustraße:

Die Baustellenzufahrt erfolgt über den Marktplatz.

Luftbild: LUBW Landesanstalt für Umwelt Baden-Württemberg

Einrichtungs- und Lagerfläche auf dem Gelände (rot markiert)

## Zusätzlicher Text
Sanierung des Kombibeckens

Für die Sanierung des 50m x 20m - Kombibecken werden alle Ausstattungen
demontiert, die Zugänge, Duschplätze und Treppen rückgebaut und später e
rneuert.
Der Beckenkopf wird abgesägt und neue Leiternischen in die Wände gesägt.

Auf die Beckenwand wird der neue Beckenkopf aus Betonfertigteilen aufges
etzt, so dass der Wasserspiegel (WSP) zukünftig um 16 cm erhöht ist. Das
 Becken bekommt eine halbe Trennwand mit vorgelagerter Sitzbank. Die Bec
kenraststufe wird an die neue Wassertiefe angepasst.
Das Becken erhält eine neue Horizontal-Durchströmung mit Einströmdüsen a
n den Beckenlängswänden. Für die Verrohrung des Beckens werden die Becke
nlängsseiten freigelegt Der Beckenkörper wird mit PVC- Folie ausgekleide
t. Die Startsockel und Beckenleitern und das 1m-Brett werden erneuert.

Sanierung der Leitungsführungen der Becken
Alle Leitungen am Becken werden zurückgebaut. Die Leitungen werden von d
en Becken bis zum Gebäude erneuert. Hierfür sind zahlreiche Gräben von d
en Becken bis zum Gebäude, teilweise unter beengten Bedingungen erforder
lich.

Erneuerung des Beckenumgangs und der Außenanlagen an den Becken.

Nach dem Verfüllen der Gräben um die Becken wird der neue Beckenumgang a
uf Höhe des neuen Wasserspiegels umgesetzt.
Der Zugang erfolgt über neue Duschplätze.

Neubau Technikgebäude

Am bestehenden Technikgebäude werden Chlor- und Chemieraum sowie eine Gr
ube für die Filter angebaut. Der bestehende Schwallwasserbehälter wird s
tatisch ertüchtigt und mit Schwimmbadfolie ausgekleidet.

Ausführungsfristen, Arbeitsablauf:
siehe beil. Terminplan

Bauschutt und Müll:
Sämtlicher anfallender Bauschutt, Verpackungsmaterialien etc. sind vom V
erursacher auf dessen Kosten zu entsorgen.

50m Kombibecken

Technikgebäude Bestand

Baufeld und Lagerfläche

## Zusätzlicher Text
FACHBAULEITERERKLÄRUNG

Als verantwortlichen Fachbauleiter gem. LBO für die gesamte angebotene L
eistung

benenne ich Herrn/Frau

Einen Wechsel in der Person des Fachbauleiters werde ich der örtlichen B
auleitung vor Beginn meiner Arbeiten mitteilen.

Der Fachbauleiter erklärt durch nachstehende Unterschrift, dass er die u
nmittelbare Verantwortung für die Ausführung an Ort und Stelle übernimmt
.

Der als Fachbauleiter Benannte besitzt die für die sichere Ausführung de
r Arbeiten erforderlichen Kenntnisse und Verlässlichkeit.

Der Auftragnehmer sowie der Fachbauleiter erklären, dass ihnen die Unfal
lverhütungsvorschriften, die Bauordnung, die Kabelschutzverordnung und d
ie Vorschriften des § 755 RVO bekannt sind.

Ort/Datum

Auftragnehmer

Fachbauleiter

## Zusätzlicher Text
ZTV-Landschaftsbau
Zusätzliche Technische Vertragsbedingungen für Landschaftsbauarbeiten na
ch DIN 18320 in Verbindung mit DIN 18299
Die Allgemeinen Technischen Vertragsbedingungen DIN 18320 und DIN 18299
gelten uneingeschränkt für alle Landschaftsbauarbeiten nachfolgender Spe
zifikation(en) am ausgeschriebenen Objekt:
· Fäll- und Rodungsarbeiten.
· Schutzmaßnahmen für Bäume, Pflanzenbestände und Vegetationsflächen.
· Oberbodenarbeiten.
· Vegetationstechnische Bau-, Pflege- und Instandhaltungsarbeiten.
· Bau-, Pflege- und Instandhaltungsarbeiten für Sport- und Spielanlagen.
· Ingenieurbiologische Sicherungsbauweisen.
· Sicherung von Gewässern, .? .
· Zaunarbeiten
ZTV-Erdarbeiten
Zusätzliche Technische Vertragsbedingungen für Erdarbeiten im Zusammenha
ng mit Rohbauarbeiten, Landschaftsbauarbeiten nach DIN 18300 in Verbindu
ng mit DIN 18299
Die Allgemeinen Technischen Vertragsbedingungen DIN 18300 und DIN 18299
gelten uneingeschränkt für alle Erdarbeiten am ausgeschriebenen Objekt.
0.2 Angaben zur Ausführung nach DIN18300:
0.2.19 Die Vorgaben aus dem Gutachten zur Untersuchung des Baugrunds und
 der Hydrogeologie von BFI ZEISER GmbH & Co. KG · Mühlgraben 34 · 73479
Ellwangen, vom 15.12.2025 mit der Nr. 250498 sind zu beachten.

Angaben zur Ausführung nach DIN 18299:
0.2.1 Vor Ausführung der Erdarbeiten sind der Arbeitsablauf und der Mass
enaustausch mit der Bauleitung abzusprechen.
Der Aushub für Fundamente ist unmittelbar vor den Betonarbeiten auszufüh
ren.
Auf dem Gelände verbleibendes Aushubmaterial ist so zu lagern, dass nach
folgende Arbeiten nicht behindert werden.
Rohrgräben und Leitungsgräben dürfen erst nach Abnahme durch die örtlich
e Bauleitung verfüllt und verdichtet werden. Das Verlegen von Badewasser
leitungen mit anschließender Dichtigkeitsprüfung erfolgt in Abschnitten.
 Die Verfüllungen und Verdichtungen der Rohrgräben haben nach Lagen getr
ennt und in Abschnitten zu erfolgen. Die Verfüllungen im Außenbereich vo
n Gebäuden sind unmittelbar nach Herstellung der Außenwände, der Decke ü
ber UG und ggf. Abdichtungen auszuführen.
0.2.2 Über den Verfüllungen von Rohrgräben und Arbeitsräumen bei Badebec
ken und Gebäuden von Freibädern werden regelmäßig barfußgeeignete Becken
umgänge und Wege angelegt. Um die Gefahr von Setzungen auszuschließen, m
üssen die Verfüllungen lagenweise mit gut verdichtbarem, nicht bindigem
Material entsprechend den Belastungsklassen erfolgen.
Vor dem Verfüllen sind Bauschutt und Fremdkörper zu entfernen. Überschüt
tungen von Bauteilen dürfen nur dann mit Maschineneinsatz durchgeführt w
erden, wenn keine Beschädigungen von Dichtungen zu erwarten sind und die
 Tragfähigkeit der Bauteile sichergestellt ist. Beschädigungen an Abdich
tungen, Leitungen jeglicher Art, Dränfilterwänden, Schächten etc. sind a
uszuschließen.
0.2.22 Wenn Schüttgüter nachfolgender Arten nach Kubikmeter abzurechnen,
 aber nicht nach Volumen messbar sind, werden sie nach Gewicht festgeste
llt und nachfolgender Tabelle in Kubikmeter umgerechnet.
Material  Kubi
kmeter  verdichtet

Sand 0-2 mm  1
  1,85 to
Sand 0-8 mm  1
  1,95 to
Grubensand 0-8 mm  1
  1,50 to
Kies 0-32 mm  1
  2,20 to
Kies 8-32 mm  1
  2,30 to
Vorsieb
  1  2,00 to
Kalksteinschotter  1
  1,90 to
Mineralbeton  1
  2,20 to
Hydraulisch gebundene Schottertragschicht  1
  2,35 to
Bituminöse Tragschicht aus Bitukies  1
  2,35 to
Asphaltbinder
1  2,35 to
Asphaltfeinbeton  1
  2,40 to
Gussasphalt
  1  2,45 to
Aushubmaterial  1
  2,00 to

ZTV-Entwässerungsarbeiten
Zusätzliche Technische Vertragsbedingungen für Entwässerungskanalarbeite
n nach DIN 18306 in Verbindung mit DIN 18299
Die Allgemeinen Technischen Vertragsbedingungen DIN 18306 und 18299 gelt
en uneingeschränkt für alle Entwässerungskanalarbeiten im ausgeschrieben
en Objekt
0.2 Angaben zur Ausführung nach DIN 18306:
0.2.2 Leitungen und Schächte sind bei Arbeitsunterbrechungen durch Versc
hlussdeckel zu verschließen und bis zur endgültigen Fertigstellung gesch
lossen zu halten.
0.2.3 Rohrleitungen müssen geradlinig von Schacht zu Schacht verlegt wer
den. Das Gefälle ist gleichmäßig und nach Plan auszuführen.
0.2.8 Folgende Technischen Regelwerke werden angewendet:
-DIN EN 295.5 Steinzeugrohrsysteme für Abwasserleitungen .?,
-DIN EN 476 Allgemeine Anforderungen an Bauteile für Abwasserleitungen .
?,
-DIN 681-1 Elastomer Dichtungen-Werkstoffanforderungen für Rohrleitungsd
ichtungen für die Anwendung .? in der Entwässerung,
-DIN EN 1610 Verlegung und Prüfung von Abwasserleitungen .?,
-DIN 1986-4 Verwendungsbereich von Abwasserrohren und Formstücken versch
iedener Werkstoffe,
-DIN 19543 Allg. Anforderungen an Rohrverbindungen für Abwasserkanäle un
d Leitungen .?,
-DIN 19584 Schachtabdeckungen für Einstiegschächte.
Die Sohle der Rohrgräben ist vor Verlegen der Rohre auf Tragfähigkeit zu
 prüfen. Rohrleitungen müssen in gesamter Länge satt aufliegen. 90-Grad
Abzweige und Bogen sind unzulässig. Fundamente sind auf kurzem Wege zu d
urchfahren, dabei darf keine kraftschlüssige Verbindung zwischen Leitung
 und Fundamentbeton entstehen. Die Leitungen müssen hierzu elastisch umw
ickelt werden.
0.2.11 Nach Fertigstellung aller Rohbauarbeiten muss die Kanalisation du
rchspült und deren Funktionstüchtigkeit nachgewiesen werden.
Die Funktionstüchtigkeit der Dränleitungen ist zur Abnahme durch eine Pr
obe nachzuweisen.
0.2.12 Rohrleitungen dürfen erst wieder eingedeckt werden, wenn die Leit
ungsarbeiten zur Abrechnung aufgemessen, zur Dokumentation eingemessen u
nd fachtechnisch abgenommen sind.
Der Auftragnehmer schuldet einen Revisionsplan der ausgeführten Entwässe
rungsanlage mit allen Angaben über verlegte Querschnitte, Verläufe, Höhe
nlagen und Gefälle sowie Schächte.
Angaben zur Ausführung nach DIN 18299:
0.2.22 Formteile für Rohrleitungen werden als Zulagen zum Rohrleitungspr
eis vergütet:
-Bogen mit der Zulage von 0,5 m Rohrleitung.je Stück,
-Übergangsstücke mit der Zulage von 0,5 m Rohrleitung je Stück,
-Abzweige mit der Zulage von 1,0 m Rohrleitung je Stück.
Passstücke werden nicht gesondert vergütet.

Laut VOB-Ergänzung 2023 wird darauf hingewiesen:
"?Soweit in der Leistungsbeschreibung auf Technische Spezifikationen, z.
 B. nationale Normen, mit denen Europäische Normen umgesetzt werden, eur
opäisch technische Bewertungen, gemeinsame technische Spezifikationen, I
nternationale Normen, Bezug genommen wird, werden auch ohne den ausdrück
lichen Zusatz: "?oder gleichwertig" immer gleichwertige Technische Spezi
fikationen in Bezug genommen."

## Zusätzlicher Text
Leistungen auf Nachweis

Vergütet werden Stundenlohnarbeiten, die auf Weisung des Auftraggebers a
usgeführt und anerkannt
wurden.

1 Löhne

1.1 Die Stundenlohnverrechnungssätze für die jeweiligen Arbeitskräfte si
nd unaufgegliedert anzubieten. Anzubieten ist für die jeweilige Arbeitsk
raft (Lohn- und Berufsgruppe) ein Verrechnungssatz, der sämtliche Aufwen
dungen enthält, wie z.B. Lohn-und Gehaltskosten (Tariflöhne einschließli
ch etwaiger Lohnzulagen, Lohnzuschläge und vermögenswirksamer Leistungen
), die Lohn- und Gehaltsnebenkosten(z.B. Auslösungen, Wegegelder, Wegzei
tenentschädigung, Fahrtkostenerstattung etc.) die Sozialkassenbeiträge,
ggf. Winterbauumlage, die Gemeinkostenanteile sowie Gewinn, jedoch ohne
Umsatzsteuer. Die Vergütung für nicht angebotene Lohngruppen wird auf de
r Grundlage des Tariflohnes zzgl. Gesamtunternehmerzuschlag ermittelt. (
Der Gesamtunternehmerzuschlag wird ermittelt als Mittelwert der angebote
nen Lohngruppen). Vergütet wird nur der tatsächlich am Ausführungsort ge
leistete Zeitaufwand, d.h. An- und Abfahrtszeiten sowie Fahrtkosten werd
en nicht berücksichtigt.

1.2 Für die Vergütung von Zeit-und Erschwerniszuschlägen sind die tarifl
ichen Rahmenbestimmungen für den jeweiligen Leistungsbereich anzuwenden.
 Die Zeitzuschläge (Mehr-, Spät-, Nacht-, Sonntags- und Feiertagsarbeit)
 werden nur vergütet, wenn diese vom Auftraggeber ausdrücklich gefordert
 wurden. Sie werden auf der Basis des tatsächlich ausbezahlten und nachg
ewiesenen Lohnes (ohne Lohnnebenkosten) berechnet. Hierzu sind vom AN au
f Verlangen des AG Gehaltsnachweise der Arbeiter vorzulegen, für die Zei
t-und Erschwerniszuschläge geltend gemacht werden. Der nachgewiesene Loh
n wird mit einem Zuschlag für lohngebundene Kosten in Höhe von 85 vom Hu
ndert verrechnet.

2 Stoffe
 - sofern im LV keine besonderen Positionen vorgesehen sind -
 Die Stoffpreise müssen anhand von Original-Einkaufsbelegen unter Abzug
von Rabatten aller Art nachgewiesen werden. Auf diese Stoffpreise ist vo
m Auftragnehmer ein Faktor für Gemeinkosten, Gewinn sowie für die anteil
igen Fracht-, Fuhr- und Ladekosten frei Baustelle anzubieten.

3 Geräte

3.1 Kleingeräte
Die Kosten für den Einsatz von Kleingeräten bis 410 _? netto Anschaffung
swert entsprechend § 6 Abs. 2 EStG (Einkommensteuerrichtlinien) einschl.
 Zubehör, Betriebsstoffen sowie die Kosten für die Instandhaltung (z.B.
Schärfen von Werkzeugen etc.) im normalen Rahmen, werden nicht vergütet.
 Diese sind bei öffentlichen Aufträgen mit dem Unternehmerzuschlag abgeg
olten.

3.2 Geräte über 410 _? Anschaffungswert
Die Kosten für die Vorhaltung von Geräten über 410 _? Anschaffungswert h
inaus (siehe 3.1) bzw. von KFZ, LKW etc. sind vom AN auf der Vergleichsb
asis der BGL 2007 (Baugeräteliste) zu ermitteln. Die Geräte-Kenn-Nr. aus
 der BGL, des zum Vergleich angesetzten Gerätes, ist zur Plausibiltätspr
üfung anzugeben.

4 Sonstiges

4.1 Für die Ausführung von untergeordneten Leistungen wie z.B. Stemm-, R
einigungsarbeiten etc., wird nur der Lohn eines Bauwerkers /Helfer vergü
tet, auch wenn vom Auftragnehmer höher qualifiziertes Personal eingesetz
t wird.

4.2 Stunden von aufsichtsführendem Personal (Bauleiter, Montageinspektor
 etc.) für Besprechungen, Aufmaß und Abrechnung usw. werden nicht gesond
ert vergütet. Diese Kosten sind mit den angebotenen Stundenlohnsätzen ab
gegolten.

## Landschaftsbauarbeiten
Datum: 22.01.26

### Los 01 Belags- und Kultivierarbeiten

#### Hauptabschnitt 01.01 Baustelleneinrichtung

**01.01.001 Pausencontainer für den Aufenthalt der Baustellenbesatzung**
Pausencontainer für den Aufenthalt der Baustellenbesatz
ung
Aufstellen, unterhalten, evt. heizen und nach Beenden d
er Bauarbeiten wieder abholen
Inkl. Mobiliar und Ausstattung
Menge: 1,000 psch

**01.01.002 Baustelleneinrichtung**
Einrichten und vorhalten der Baustelleneinrichtung für
die Leistungen des Auftragnehmers.
Eingeschlossen sind die für die Durchführung der vertra
glichen Leistungen erforderlichen Lager- und Arbeitsplä
tze.
Menge: 1,000 psch

**01.01.003 Räumen der Baustelle**
von der Baustelleneinrichtung des AN nach Durchführung
seiner Leistungen.
Die Geländeflächen, auf denen sich Teile der Baustellen
einrichtung befunden haben, sind dem früheren Zustand e
ntsprechend wiederherzustellen. Befestigungen der Lager
-/Arbeitsplätze und Einbauten der Baustelleneinrichtung
 (z. B. Fundamente) sind zu beseitigen.
Menge: 1,000 psch

**01.01.004 Rückbau der Baustraße**
Die Baustraße wurde vom AN der Rohbaugewerke erstellt,
das Gelände soll vom AN der Landschaftsbauarbeiten wied
erhergestellt werden durch
· entfernen und entsorgen der Schottertragschicht,
Dicke bis 30 cm
· entfernen und entsorgen des darunterliegenden Vlieses
· rücktransportieren, wiederaufbringen und planieren de
s gelagerten Oberbodens
(Feinplanie und Rasensaat nach besonderen Positionen).
Menge: 800,000 m2

#### Hauptabschnitt 01.02 Erdarbeiten

**01.02.001 Oberboden abheben**
ca. 15-30 cm stark und zur Wiederverwendung auf der Bau
stelle in Mieten lagern und abdecken.
(da die Mächtigkeit des anstehenden Oberbodens nicht be
kannt ist, Abrechnung nach Volumen).
Menge: 5,000 m3

**01.02.002 Oberboden liefern**
und auf der Baustelle am Einbauort abladen.
Menge: 10,000 m3

**01.02.003 Oberboden einbauen**
Vorbeschriebenen, gelieferten oder bauseits bereits gel
agerten Oberboden aufnehmen, zum Einbauort transportier
en und in Stärken bis auf die geplanten Höhen einbauen.
Transportentfernung auch über 50 m
Menge: 15,000 m3

**01.02.004 Geländemodellierung**
unbelastes Erdmaterial  auf die Baustelle liefern und z
ur Geländemodellierung lageweise  einbauen und verdicht
en.
Menge: 30,000 m3

**01.02.005 Grabenaushub bis 1,25 m Tiefe**
Senkrechter Grabenaushub bis 1,25 m Tiefe,
Bodenklasse bis einschl. Bodenkl. 6,
für alle Leitungsgräben wie Kanäle, Abwasser- und
Wasserleitungen.
Das Aushubmaterial ist seitlich zu lagern.
Menge: 25,000 m3

**Ausführungsbeschreibung 1 -**
*Leitungsgraben-/Arbeitsraumverfüllung*
Die Beckenumgänge der Schwimmbecken wurden vom AN der R
ohbauarbeiten freigelegt und ausgehoben und zum einem g
roßen Teil wiederverfüllt. Hier werden bauseits Rohrlei
tungen der Badewassertechnik verlegt.
Diese Beckenumgänge werden vom AN der Landschaftsbauarb
eiten wiederhergestellt und der Untergrund muss deshalb
 mittels Lastplattendruckversuch geprüft und abgenommen
 werden.
Diese Leistung erfolgt entlang der Außenwände der Becke
n.
Der Mehraufwand für das Arbeiten unter beengten Verhält
nissen und der erschwerte Materialtransport bis zur Ver
wendungsstelle ist einzukalkulieren!

Für alle Arbeiten entlang der Beckenwände und im Becken
umgang gilt:
Hier kann nicht mit schwerem Gerät gearbeitet werden! E
s können Geräte bis max. 6,5 to, mit lastverteilenden K
etten und nur leichte Rüttler eingesetzt werden. Das Ve
rfüllmaterial muss daher in leicht verdichtbaren Schich
ten eingebracht werden.

Alle Verfüllmaterialien dieses Abschnittes sind abzulad
en, auf leichtes Gerät zu laden, innerhalb des Baustell
enbereiches zu transportieren, umzuladen, und setzungsf
rei, als Unterbau der Belagsarbeiten des AN einzubauen,
 auch wenn es im Positionstext nicht ausdrücklich erwäh
nt ist.

**01.02.006 Arbeitsräume und Rohrgräben einfüllen**
Arbeitsräume und Rohr-/Leitungsgräben gem. Ausführungsb
eschreibung einfüllen.
Ausführung gem. DIN 18300, Ziffer 3.11 und DIN 19630,
im Arbeitsraum entlang den Beckenwänden.
Das gelieferte oder auf der Baustelle gelagerte Fremdma
terial in Schichten von 25 cm einbringen und setzungsfr
ei verdichten, einschl. Hinterfüllen und Überschütten d
er verlegten Leitungen unter Handstampfung auf beiden S
eiten bis zu einer Höhe von 15 cm über Rohrscheitel.
Menge: 25,000 m3

**01.02.007 Planum für Rohrleitungen**
Sandbett für die (bauseitige) Verlegung von Badewasser-
Rohrleitungen, herstellen.
Mehrfacher Arbeitseinsatz ist einzukalkulieren.
Menge: 50,000 m2

**01.02.008 Tragfähiges Material liefern.**
Tragfähiges, auf 103% der einfachen Proctordichte verdi
chtbares Material wie Siebschutt, Vorsieb, Schotter o.ä
. für die vorbeschriebenen Verfüllarbeiten liefern und
am Einbauort zur Verwendung in vorbeschriebener Positio
n abladen.
Menge: 50,000 m3

**01.02.009 Sand 0/4**
für Leitungsumhüllungen liefern und am Einbauort zur Ve
rwendung in vorbeschriebener Position abladen.
Menge: 5,000 m3

**01.02.010 Plattendruckversuch**
nach DIN 18134
im Bereich von Graben -und Abeitsraumverfüllungen
Menge: 10,000 St

#### Hauptabschnitt 01.03 Belagsarbeiten

*Hinweis*
Die in diesem Titel beschriebenen Arbeiten erfolgen übe
r und auf den im Titel 'Erdarbeiten' beschriebenen Arbe
itsraumverfüllungen im Beckenumgang
oder für neue interne Wege
und im Anschluss an die Gebäude.

Unmittelbar nach Beauftragung, spätestens nach 10 Werkt
agen sind dem Auftraggeber, zusammen mit allen ausgesch
riebenen Belagsmaterialien, weitere Materialmuster zur
Auswahl vorzulegen. Evtl. aus der Wahl des AG folgender
 Mehr- oder Minderpreis ist anhand der Katalogpreise de
s Herstellers zu ermitteln und nachzuweisen.
Der Aufwand hierfür ist einzukalkulieren.

**01.03.001 Auskoffern**
Anstehenden Boden im Gelände, für neue Wege,
gem. DIN 18300, i.M. 40 cm stark, profilgerecht lösen,
laden und abfahren (incl. sämtlicher Gebühren).
Menge: 20,000 m3

**01.03.002 Planum**
Gesamte Baufläche des Beckenumgangs im nach Plan vorgeg
ebenen Gefälle fein planieren und mit mittelschwerem Fl
ächenrüttler nachverdichten.
Höhenunterschiede von ± 4 cm ausgleichen,
Vertiefungen ggf. mit geeignetem Material profilieren u
nd verdichten.
Planumsgenauigkeit:
max ± 20 mm Abweichung von der Nennhöhe,
Spaltweite unter der 4-m-Richtlatte max. ± 20 mm.
Menge: 850,000 m2

**01.03.003 Frostschutzschicht**
gem. ZTVE-StB 94 aus frostsicherem Kiessandgemisch,
Dicke entspr. dem Bestand, nach Erfordernis
Planumsgenauigkeit:
max ± 20 mm Abweichung von der Nennhöhe,
Spaltweite unter der 4-m-Richtlatte max. ± 20 mm.
Menge: 90,000 m3

**01.03.004 Tragschicht**
einschl. Verdichtung und Herstellung des Planums unter
Einhaltung des der späteren Oberfläche entspr. Gefälles
 aus
Schotter/Mineralgemisch für wasserdurchlässige Betonpla
tten
oder -pflastersteine
Schichtdicke 15 cm in verdichtetem Zustand.
Planumsgenauigkeit:
max ± 20 mm Abweichung von der Nennhöhe,
Spaltweite unter der 4-m-Richtlatte max. ± 20 mm.
Menge: 90,000 m3

**01.03.005 Bemusterung**
Gleich nach Beauftragung und rechtzeitig vor Bestellung
 der Materialien, sind dem Auftraggeber Musterplatten d
es Herstellers der vorbeschriebenen Plattenbeläge mit a
nderem Vorsatzbeton oder anderer Bauart vorzulegen.
Evtl. aus der Wahl des AG folgender Mehr- oder Minderpr
eis ist anhand der Katalogpreise des Herstellers nachzu
weisen.

Mindestens 3 Stück Musterplatten sind vorzulegen
Menge: 1,000 psch

**Ausführungsbeschreibung 2 -**
*Bettungsmaterial für Plattenbeläge*
aus geeigneten güteüberwachten Mineralstoffen entsprech
end TL-Gestein-StB 04 mit folgender Kornzusammensetzung
 liefern (Hartgesteinsplitt 2/5, 2/8 oder 2/11 mm).
Die Körnungszusammensetzung muss filterstabil gegen die
 Unterlage sein.
Das Bettungsmaterial gleichmäßig gemischt und gleichmäß
ig durchfeuchtet aufbringen und in ausreichender Dicke
durch z.B. Abziehen zwischen Lehren, mit einem Bettungs
hobel oder mittels eines Deckenfertigers gleichmäßig ei
nbauen.
Im verdichteten Zustand muss bei einer Pflasterstärke g
rößer/gleich 12 cm eine profilgerechte Bettungsdicke vo
n 3-5 cm erreicht werden (Körnung 2/5 bis 2/8 mm), bei
einer Pflasterstärke von > 12 cm 4-6 cm (Körnung bis 1
mm).
Das Pflasterbett darf nach dem Abziehen weder befahren
noch betreten werden.

**01.03.006 Plattenbelag wasserdurchlässig**
als Beckenumgang des Kombibeckens.

Liefern und Verlegen von haufwerksporigen Betonplatten
nach den Richtlinien für nicht genormte Betonprodukte B
GB-RiNGB.Gleit / Rutschwiderstand: SRT =? 55.Steine ent
sprechend dem beschriebenen Verlegemuster auf einer Bet
tung aus Edelsplitt  2-5 mm in 40 mm ± 10 mm Dicke verl
egen. Fugen mit Edelsplitt der Körnung 1-3 mm vollständ
ig verfüllen und abrütteln. Pflastersteine mit ebener O
berfläche und geraden, gefasten Kanten.Fabrikat:

"?Grandezza Betonplatte" oder gleichwertig
Kronimus AG, 76473 Iffezheim  Oberflächenausführung:
Geoton Weissgranit Nr. 745 wassergestrahlt
Rastermaß: 60x40 sowie 40x40 und 20x40 cm Ausgleichspla
tten
Steindicke: 8  cm
Verlegemuster: Reihenverband
Menge: 800,000 m2

**01.03.007 Magerbeton**
C8/10, XC2
liefern und als Betonschulter, ca. 40 cm / 40 cm, entla
ng der Außenkanden des Beckenkopfess im Zuge der Verfül
larbeiten und nach Angabe der Bauleitung einbauen.
Spalte zwischen Edelstahlblech und Betonwand sind mit P
u- Schaum zu schliessen.
Die Edelstahlbauteile sind vor Verschmutzung und Betons
pritzern zu schützen!
Menge: 2,000 m3

**01.03.008 Schneiden**
Schneiden der vorbeschriebenen Platten, mit Nassschneid
egerät für Anpassungen an Rändern, Schrägen und Rundung
en.
Menge: 100,000 m

**01.03.009 Fasen**
der Schnittkanten der vorbeschriebenen Betonplatten.
In Barfußbereichen dürfen keine scharfkantigen Schnittk
anten auftreten.
Fase = 4 mm
Menge: 100,000 m

**01.03.010 Hochbortsteine 8x30x100**
grau
mit gefaster Kante einschließlich beidseitiger Betonsch
ulter und der notwendigen Bettung.
Menge: 200,000 m

**01.03.011 Belagsschulter**
Zulage zum vorbeschriebenen Beckenumgangsbelag für verr
ücksicheres Verlegen der Randbereiche im Mörtelbett.
Menge: 20,000 m

**01.03.012 Bituminöse Tragschicht**
herstellen; Mischgutart C, Anteil an gebrochenem Korn ü
ber 70 Gew.-% gem. TVT-Stb., ca. 10 cm dick (verdichtet
), mit Fertiger oder Verteilergerät heiß aufbringen und
 verdichten. Fertigeranwendung soweit möglich, ansonste
n Handeinbau einrechnen. in Einzelflächen
Menge: 150,000 m2

**01.03.013 Reinigen und vorspritzen**
der bit. Tragschicht sammeln, laden und abfahren des Ke
hrmaterials, einschl. Deponiegebühren.
Vorspritzen mit Bindemittel B 200,
0,6 - 0,8 kg/m², gem. TV BIT und einlegen eines Fugenba
ndes.
in Einzelflächen
Menge: 150,000 m2

**01.03.014 Tok- Band**
Senkrecht hergestellte Flanken gemäß den Vorgaben der Z
TV Fug-StB
reinigen und bei Bedarf trocknen.
Optional kann anschließend ein Voranstrich auf die vorb
ereitete
Flanke aufgebracht werden.
Selbstklebendes Bitumenfugenband gemäß den TL Fug-StB,
mit
10 mm Mindestbreite (z.B. TOK®-Band SK der DENSO GmbH,
51371
Leverkusen, o. gleichwertig, optional TOK®-SK Primer al
s Voranstrich)
mit der Seite der Klebeschicht an der Flanke ansetzen u
nd von Hand,
mit einem Spachtel o. ä. vollflächig und fest an die Fl
anke andrücken.
Menge: 100,000 m

**01.03.015 Bituminöse Deckschicht**
aus splittarmem Asphaltbeton Mischgut 0/5, gem. TV BIT,
 heiß einbauen und verdichten. Fertig-eranwendung sowei
t möglich, ansonsten Handeinbau einrechnen. Gesamtstärk
e verdichtet: 2 cm in Einzelflächen
Ebenflächigkeit: +/- 1 cm
Menge: 150,000 m2

**Ausführungsbeschreibung 4 -**
*Sichtbetonfertigteile*
· aus vakuumgepresstem Beton
· mit gebrochenen Kanten, Fase ca. 4 mm
·

·  ? Natursteinsplittvorsatz
'" ? "weißgranit"', wasser- oder sandgestrahlt,
· einschl. dem erforderlichen Unterbau aus Füll- und Fu
ndamentbeton, auf vorbeschr. Tragschichten
Bezugsquelle (oder gleichwertig):
Fa. Kronimus, Herr Gisbert Straß,
Tel.: 07144 898341 oder 0175 9335464
eMail: gisbert.strass@kronimus.de

oder gleichwertig

**01.03.016 Duschplatz-Fertigteil**
220 cm x 234 cm, Dicke 25 cm
außen 5 cm breiter flacher Rand
Bauseits geliefertes zur Aufnahme der Standbrause und d
eren Zuleitung bzw. Bauseits geliefertes Edelstahleinba
uteil.
Gefälle nach innen zum fertig eingebauten Bodenablauf
Fa. Dallmer o.gwl aus PP DN 107100
mit aufgeschraubter Edelstahlabdeckung 10/10 cm.
In Magerbetonbett versetzt und an bestehender Entwässer
ungsleitung angeschlossen.
Menge: 4,000 St

**01.03.017 Fertigteil-Blockstufen**
ca. 15 x 40 cm, in verschiedenen Einzellängen liefern u
nd im Betonbett verlegen.
Bestehend aus verschiedenen Treppenläufen
Oberfläche: passend zum Umgangsbelag.
Menge: 20,000 m

**01.03.018 Zulage für Kontraststreifen**
zu vorbeschr. Blockstufen für
Vorsatzsplit: Schwarzgranit.
Menge: 10,000 m

#### Hauptabschnitt 01.04 Entwässerungskanalarbeiten

**01.04.001 Kunststoffrohre DN 100**
aus Hart-PVC gem. DIN 4033 und DIN 19534 liefern und ve
rlegen.
Die Leitungen sind im angegebenen Gefälle satt zu verle
gen und mit feinem Auffüllmaterial (s. Pos. "Sand liefe
rn") zu schützen.
Menge: 10,000 m

**01.04.002 Kanalanschluss**
an vorhandenen Kontrollschacht herstellen.
DN bis 200 mm.
Menge: 1,000 St

**01.04.003 Ausgleichsringe**
Durchmesser 62,5 cm, 10 cm hoch, liefern und versetzen.
Menge: 5,000 St

**01.04.004 Schachtabdeckung W**
ca. 72/72 cm, für wählbare Oberfläche, einschl. Auflage
rring feuerverzinkt und Aushebeschlüssel, liefern und e
inbauen.
z.B. Zarges oder Gleichwertig
Menge: 2,000 St

**01.04.005 Schachtabdeckung W**
ca. 112/112 cm, für wählbare Oberfläche, einschl. Aufla
gerring feuerverzinkt und Aushebeschlüssel, liefern und
 einbauen.
z.B. Zarges oder Gleichwertig
Menge: 1,000 St

**01.04.006 Zulage für ausbetonieren**
Zulage zur vorbeschriebenen Positionen für
· einsenden der Schachtabdeckungen an die Lieferfirma d
er Beckenumgangs-Plattenbeläge
· dort ausbetonieren der Schachabdeckungen mit Vorsatz-
 Splitbeton der Beckenumgangs-Plattenbeläge einschl. Na
chbehandlung (feinwasserstrahlen)
· rücktransportieren der Schachtabdeckungen
· einarbeiten der Schachtabdeckungen im Bereich der Bec
kenumgangsbeläge (Beckenumgangsbeläge s. LV-

 ? Abschnitt '" ? "Belagsarbeiten"')
Menge: 3,000 St

**01.04.007 Schachtleiter mit Einstiegshilfe**
Lichte Leiterbreite: 400 mm.
Leiterbreite außen: 440 mm.
Sprossenabstand: 280 mm.
Abmessung Holm: 58 x 25 mm.
Abmessung rutschfeste GFK-Sprosse 30 x 30 mm.
Material: glasfaserverstärkter Kunststoff (GFK)
Länge ca. 2600mm
Einstiegshilfe aus Edelstahl zum ausziehen.
befestigt an der mit Folie ausgekleideten Wand
Menge: 1,000 St

#### Hauptabschnitt 01.05 Pflanz- und Rekultivierungsarbeiten

**01.05.001 Rohplanie**
maschinell und von Hand,
mit Höhenausgleich von - 50 bis + 50 cm unter bzw. über
 Fertighöhe, auf eine Genauigkeit von +/- 5 cm herstell
en.
Steine, Wurzeln und ggf. Bauschutt auslesen und abfahre
n.
Menge: 950,000 m2

**01.05.002 Gärtnerisches Feinplanum**
Die Rasen- und Pflanzflächen sind mit geeignetem Gerät
mind. 15 cm tief zu lockern, zu fräsen und fein zu plan
ieren, wobei Bodenverbesserungsmittel der folgenden Pos
itionen eingearbeitet werden.
Die Flächen sind so anzudrücken, dass nachträgliche Set
zungen vermieden werden. Die fertige Oberfläche darf ge
genüber der Planhöhe nicht mehr als 3 cm abweichen.
Abrechnung nach bearbeiteter Fläche.
Anschlüsse von Pflanzflächen an Beläge oberflächengleic
h.
Anschlüsse von Rasenflächen 2 cm unter Belagsoberkante.
Steine, Unrat und Fremdkörper ab 3 cm Durchmesser und s
chwer verrottbare Pflanzenteile sind abzulesen und abzu
fahren.
Menge: 950,000 m2

**01.05.003 Organischer Volldünger**
zu 100 g/m² auf die Vegetationsflächen gleichmäßig
verteilen.
Menge: 10,000 kg

**01.05.004 Rasensaat und Gebrauchsrasen**
DIN 18917 auf Flächen des Feinplanums. Zusammensetzung
gem. der Arbeitsgruppe für Regelsaatgutmischungen Typ A
 RSM 2/FFL.
Mindestauftrag: 25 g/m²
Vorgesehene Flächen, wenn nötig, nochmals leicht locker
n, bereits aufgekommenes Unkraut entfernen, einschl. Er
stschnitt und nochmaligem Abwalzen sowie Ausbessern etw
aiger Fehlstellen.
Menge: 150,000 m2

**01.05.005 Wässern der Rasenflächen**
bis zur Inbetriebnahme.
Das Wasser wird bauseits gestellt. Für die notwendigen
Schläuche, Wasserwagen o.ä. hat der AN ohne gesonderte
Vergütung zu sorgen.
Der AN ist bei Trockenheit für rechtzeitiges Wässern ve
rantwortlich.
Menge: 900,000 m2

**01.05.006 Gebrauchsrasen mähen**
Die Schnitte müssen bei einer Wuchshöhe von
mind. 5 cm und höchstens 8 cm erfolgen.
Kürzeste Schnitthöhe 3 cm.
Schnittgut abkehren, laden und abfahren. Kahlstellen na
chsäen.
ca. 150 m² x 4 Schnitte.
Menge: 600,000 m2

**01.05.007 Pflanzenlieferung**
Liefern von Pflanzen der Güteklasse A,
lt. der allgemeinen Gütebestimmungen des Bundes deutsch
er Baumschulbesitzer in 1. Qualität.

Die Einzelaufstellung der Pflanzen erfolgt rechtzeitig
zur Bestellung vor der Pflanzsaison.

Im Anschluss an die Beckenumgänge, somit gleichartig wi
e der Bestand zur Ergänzung und Ersatz für durch die Ba
umaßnahmen zerstörte Flächen.

Für die Pflanzenlieferung wird vom Auftraggeber folgend
er Gesamtpreis vorgesehen:  10.000,00 _?

Die Pflanzpreise im einzelnen werden unter Zugrundelegu
ng der z. Zt. der Ausschreibung gültigen Katalogpreise
der Zuliefererfirmen, abzüglich der vom Zulieferer gewä
hrten Mengenrabatte berechnet.
Grundlage der Berechnung der Pflanzpreise sind die Prei
slisten der Firma
'"..."'
(Bieterangabe)

Der Bieter gewährt auf die Katalogpreise (abzüglich Men
genrabatt) der aufgeführten Zulieferfirma ein Auf-/Abge
bot (nicht Zutreffendes streichen) von:
  '"..."'%

Somit ergibt sich folgender Angebotspreis:
Vorgesehene Gesamtsumme  _?  10.000,00

Auf-/Abgebot:  _? '"..."'

Angebotssumme:  _?'"..."'
(in die Gesamtpreis-Spalte übertragen)
Menge: 1,000 psch

**01.05.008 Pflanzarbeiten**
Für die Pflanzarbeiten werden '"..."'% der Pflanzliefer
summe aus voriger Position berechnet.
In dieser Summe ist bei Bedarf das Einschlagen der Pfla
nzen nach Anlieferung an einem schattigen Ort, das Angi
eßen und die fachgerechte Vorbehandlung der Pflanzen so
wie das Nachplanieren der bereits vorbereiteten Flächen
, das Lockern der Pflanzflächen nach dem Pflanzvorgang
und das Freimachen von Pflanzflächen von Unkraut vor de
m Pflanzvorgang enthalten.

'"..."'
(in die Gesamtpreis-Spalte übertragen)
Menge: 1,000 psch

**01.05.009 Düngen der Gehölzflächen**
einschl. der Baumscheiben nach dem letzten Hackgang mit
 Harnstoff 46 %.
Ausbringungsmenge: 100 g/m².
Der Dünger ist leicht einzuharken.
Abrechnung nach Lieferschein.
Menge: 50,000 kg

**01.05.010 Hacken der Gehölzflächen**
einschl. Baumscheiben nach DIN 18916, jedoch hiervon ab
weichend 5 cm tief.
Die Fläche von Unkraut, Steinen ab 3 cm und sonstigem U
nrat säubern. Dauerunkräuter wie Quecken, Ampferarten,
Huflattich, Ackerwinden sind mit Wurzeln auszugraben.
Die Hackgänge sind vor Beginn und nach Beendigung der A
rbeiten der Bauleitung anzuzeigen.
Trockene Triebe sind nachzuschneiden und die Pflanzenve
rankerungen nachzurichten. Rasenkanten sind sauber abzu
stechen.
ca.100  m² x 6 Arbeitsgänge.
Menge: 600,000 m2

**01.05.011 Gehölzflächen mit Rindenmulch bedecken**
liefern und eine ca. 5-10 cm Lage einbauen
Körnung 20-60 mm
Menge: 50,000 m3

#### Hauptabschnitt 01.06 Leistung auf Nachweis

**01.06.001 Meister-Vorarbeiter-Facharbeiter**
Anzubieten ist ein mittlerer Verrechnungssatz aller für
 die Ausführung der Leistung eingesetzten Berufsgruppen
.
Für die Ausführung von Stundenlohnarbeiten sind entspre
chend der jeweiligen Anforderung qualifizierte Beschäft
igte einzusetzen.
Verrechnet werden nur die tatsächlich auf der Baustelle
 geleisteten Arbeitsstunden.
Menge: 10,000 h

**01.06.002 Abrechnung nach Stoffkostennachweis**
Abrechnung nach Stoffkostennachweis
Die Stoffpreise müssen anhand von
Original-Einkaufsbelegen unter Abzug von Rabatten aller
Art nachgewiesen werden. Auf diese Stoffpreise ist vom
Auftragnehmer ein Faktor für Gemeinkosten, Gewinn sowie
die anteiligen Fracht, Fuhr-und Ladekosten frei
Baustelle anzubieten.
Vom Auftraggeber (AG) wird eine fiktive
Stoffkostensumme vorgegeben. Vom Bieter ist, sofern er
es für erforderlich hält, ein Aufgebot in Form eines
Faktors festzulegen.

Beispiele:
Aufgebot von 5% ergibt Faktor 1,05 usw.
Dieser Faktor muss vom Bieter unter "Einheitspreis"
eingetragen werden.
Wird nichts eingetragen gilt Faktor 1,0.
(vorgegebene Summe x Faktor = Gesamtpreis)
Menge: 500,000 _

USt %: 19,00
